# Aislamiento térmico bajo forjado, con poliestireno expandido

- Propiedad del archivo: CYPE INGENIEROS, S.A.
- Formato: FIEBDC-3/2002
- Divisa: EUR
- Costes indirectos: 3.00 %
- IVA: 21.00 %

## N Aislamientos e impermeabilizaciones

### NA Aislamientos térmicos

#### NAD Forjados

**NAD030** m² Aislamiento térmico bajo forjado, con poliestireno expandido.
Aislamiento térmico bajo forjado, con panel rígido de poliestireno expandido, Grafipol TR-29 SE "VALERO", de superficie lisa y mecanizado lateral recto, de 30 mm de espesor, resistencia térmica 1,05 m²K/W, conductividad térmica 0,029 W/(mK). Colocación en obra: a tope, con fijaciones mecánicas.
Incluye: Limpieza y preparación de la superficie soporte. Replanteo y corte del aislamiento. Colocación del aislamiento. Fijación del aislamiento.
Criterio de medición de proyecto: Superficie medida según documentación gráfica de Proyecto.
Criterio de medición de obra: Se medirá la superficie realmente ejecutada según especificaciones de Proyecto.

| Código | Ud | Descripción | Rendimiento | Precio | Importe |
|---|---|---|---|---|---|
| mt16pel010iaeh | m² | Panel rígido de poliestireno expandido, Grafipol TR-29 SE "VALERO", según UNE-EN 13163, de superficie lisa y mecanizado lateral recto, de 30 mm de espesor, resistencia térmica 1,05 m²K/W, conductividad térmica 0,029 W/(mK), Euroclase E de reacción al fuego según UNE-EN 13501-1, con código de designación EPS-EN 13163-L3-W3-T2-S5-P10-BS250-TR200-DS(N)2-CS(10)150. (material) | 1.050 | 5.38 | 5.65 |
| mt16aaa021a | Ud | Taco de expansión y clavo de polipropileno, con aro de estanqueidad, para fijación mecánica de paneles aislantes. (material) | 9.000 | 0.08 | 0.72 |
| mo054 | h | Oficial 1ª montador de aislamientos. (mano de obra) | 0.120 | 23.74 | 2.85 |
| mo101 | h | Ayudante montador de aislamientos. (mano de obra) | 0.120 | 21.94 | 2.63 |
| % | % | Costes directos complementarios | 2 % | 11.85 | 0.24 |
|  |  | Costes directos |  |  | 12.09 |
