# Aislamiento térmico por el interior de cubiertas inclinadas sobre espacio no habitable

- Propiedad del archivo: CYPE INGENIEROS, S.A.
- Formato: FIEBDC-3/2002
- Divisa: EUR
- Costes indirectos: 3.00 %
- IVA: 21.00 %

## N Aislamientos e impermeabilizaciones

### NA Aislamientos térmicos

#### NAQ Cubiertas

**NAQ030** m² Aislamiento térmico por el interior de cubiertas inclinadas sobre espacio no habitable, formado por panel rígido de poliestireno expandido Donpol Azul "VALERO", de superficie lisa y mecanizado lateral a media madera, de 40 mm de espesor, resistencia térmica 1,21 m²K/W, conductividad térmica 0,033 W/(mK), colocado a tope y fijado mecánicamente con taco de expansión y clavo de polipropileno, con aro de estanqueidad.
Aislamiento térmico por el interior de cubiertas inclinadas sobre espacio no habitable, formado por panel rígido de poliestireno expandido Donpol Azul "VALERO", de superficie lisa y mecanizado lateral a media madera, de 40 mm de espesor, resistencia térmica 1,21 m²K/W, conductividad térmica 0,033 W/(mK), colocado a tope y fijado mecánicamente con taco de expansión y clavo de polipropileno, con aro de estanqueidad.
Incluye: Limpieza del supradós del forjado. Corte y ajuste del aislamiento. Colocación del aislamiento.
Criterio de medición de proyecto: Superficie medida según documentación gráfica de Proyecto.
Criterio de medición de obra: Se medirá la superficie realmente ejecutada según especificaciones de Proyecto.

| Código | Ud | Descripción | Rendimiento | Precio | Importe |
|---|---|---|---|---|---|
| mt16pel050jf | m² | Panel rígido de poliestireno expandido Donpol Azul "VALERO", según UNE-EN 13163, de superficie lisa y mecanizado lateral a media madera, de 40 mm de espesor, conductividad térmica 0,033 W/(mK), Euroclase E de reacción al fuego, con código de designación EPS-EN 13163-L3-W3-T2-S5-P10-CS(10)150-BS250. (material) | 1.100 | 6.95 | 7.65 |
| mt16aaa025b | Ud | Taco de expansión y clavo de polipropileno, de 90 mm, con aro de estanqueidad, para fijación de placas aislantes. (material) | 2.500 | 0.08 | 0.20 |
| mo054 | h | Oficial 1ª montador de aislamientos. (mano de obra) | 0.099 | 19.11 | 1.89 |
| mo101 | h | Ayudante montador de aislamientos. (mano de obra) | 0.099 | 17.53 | 1.74 |
| % | % | Costes directos complementarios | 2 % | 11.48 | 0.23 |
|  |  | Costes directos |  |  | 11.71 |
