# Aislamiento térmico intermedio en tabique de placas

- Propiedad del archivo: CYPE INGENIEROS, S.A.
- Formato: FIEBDC-3/2002
- Divisa: EUR
- Costes indirectos: 3.00 %
- IVA: 21.00 %

**NAP020** m² Aislamiento térmico intermedio en tabique de placas, formado por panel rígido de poliestireno expandido, Grafipol TR-29 SE "VALERO", de superficie lisa y mecanizado lateral a media madera, de 80 mm de espesor, resistencia térmica 2,75 m²K/W, conductividad térmica 0,029 W/(mK), colocado entre los montantes de la estructura portante.
Aislamiento térmico intermedio en tabique de placas, formado por panel rígido de poliestireno expandido, Grafipol TR-29 SE "VALERO", de superficie lisa y mecanizado lateral a media madera, de 80 mm de espesor, resistencia térmica 2,75 m²K/W, conductividad térmica 0,029 W/(mK), colocado entre los montantes de la estructura portante.
Incluye: Corte y preparación del aislamiento a colocar entre los montantes. Colocación del aislamiento entre los montantes.
Criterio de medición de proyecto: Superficie medida según documentación gráfica de Proyecto.
Criterio de medición de obra: Se medirá la superficie realmente ejecutada según especificaciones de Proyecto.

| Código | Ud | Descripción | Rendimiento | Precio | Importe |
|---|---|---|---|---|---|
| mt16pel010nnd | m² | Panel rígido de poliestireno expandido, Grafipol TR-29 SE "VALERO", según UNE-EN 13163, de superficie lisa y mecanizado lateral a media madera, de 80 mm de espesor, resistencia térmica 2,75 m²K/W, conductividad térmica 0,029 W/(mK), Euroclase E de reacción al fuego, con código de designación EPS-EN 13163-L3-W3-T2-S5-P10-BS250-TR200-DS(N)2-CS(10)150. (material) | 1.000 | 7.20 | 7.20 |
| mo054 | h | Oficial 1ª montador de aislamientos. (mano de obra) | 0.055 | 19.11 | 1.05 |
| mo101 | h | Ayudante montador de aislamientos. (mano de obra) | 0.055 | 17.53 | 0.96 |
| % | % | Costes directos complementarios | 2 % | 9.21 | 0.18 |
|  |  | Costes directos |  |  | 9.39 |
